# 2. BA - Sanierung GS Erich-Kästner, Groß Kreutz
Angebotsaufforderung (GAEB DA XML 3.2, DA83)
Projekt: A 20-19
Währung: EUR
Bieterkommentare zugelassen: ja
Erstellt mit: ASBwin 27.0.0.0, Position 27.0.0.0, 09.03.2026

## Erläuterungen zum Bauvorhaben
Die Gemeinde Groß Kreutz (Havel) plant die Sanierung und den Umbau der vorhandenen Grundschule "Erich Kästner". Das Bauvorhaben ist erreichbar über die "Kleine Lindenstr."  in 14550 Groß Kreutz (Havel).

Der Gesamtbaukörper der 2-zügigen Grundschule setzt sich aus zwei Gebäudeteilen (Gebäudeteil A und Gebäudeteil B) zusammen, die über einen Verbinder (Gebäudeteil V) erschlossen werden. Alle Gebäudeteile sind voll unterkellert und besitzen ein Warmdach mit Innenentwässerung.

Das Schulgebäude wurde in Stahlbeton-Plattenbauweise der Typenreihe WBS 70 Gesellschaftsbau mit deckentragenden Längswänden und einer Geschosshöhe von 3,30 m errichtet. Die Außenwände bestehen aus einer Dreischichtenplatte mit 150 mm Beton-Tragschicht, 70 mm Dämmung und 80 mm besplittete Beton-Wetterschale. Die Geschoss- und Dachdecken bestehen aus Spannbetonhohlraumelementen.

Die Sanierung des Bestandsobjektes aus den 80-er Jahren beinhaltet die brandschutztechnische Ertüchtigung der Flucht- und Rettungswege einschl. kompletter Innensanierung, die energetische Fassaden- und Dachsanierung sowie eine Neugestaltung der Außenanlagen.
Der Gebäudeteil B wird über 5 Geschosse mit einem zusätzlichen Aufzug erschlossen. Der Aufzug kann für den Zeitraum der Ausführung nicht genutzt werden.
Die Umsetzung der Sanierungsmaßnahmen ist in drei Bauabschnitten geplant. Die nachstehende Leistungsbeschreibung bezieht sich ausschließlich auf den 2. und 3. Bauabschnitt (Gebäudeteile B und V).

## Allgemeine Vorbemerkungen
Angebot
Dem Bieter wird empfohlen, sich vor der Angebotsabgabe über die Art, den Umfang, die Örtlichkeit und den Schwierigkeitsgrad der Baumaßnahme zu informieren.
Ansprechpartner:  Gemeinde Groß Kreutz (Havel)
  Potsdamer Landstr. 49 b
  14550 Groß Kreutz

Nachforderungen, die aus Unkenntnis oder Missverstehen der Unterlagen oder der örtlichen Verhältnisse entstehen, können nicht berücksichtigt werden.
Änderungen an den Vergabeunterlagen sind unzulässig.

Baukoordination
Es erfolgen wöchentliche Baubesprechungen, eine Teilnahme ist verpflichtend vorzusehen und durch einen bevollmächtigten Vertreter des AN abzusichern, Abweichungen müssen gesondert vereinbart werden.

Nachunternehmer sind vor dem Einsatz beim Auftraggeber anzukündigen, die erforderlichen Eignungsnachweise und Nachweise zum Mindestlohn sind mit der Anzeige vorzulegen. Nachunternehmer ohne Anmeldung werden von der Baustelle verwiesen.

Baustrom, Bauwasser
Bauwasser- und Baustromanschlüsse werden durch die Auftragnehmer in Los 03 (Baustromanschluss) und Los 06 (Erweiterte Rohbauarbeiten) auf dem Grundstück hergestellt und stehen den weiteren AN zur Verfügung. Erforderliche Zuführungskabel bzw. Leitungen zur Verwendungsstelle sind vom jeweiligen Unternehmer selbst zu erbringen.
Die Kostenbeteiligung des Auftragnehmers für den Verbrauch ist in den Zusätzlichen Vertragsbedingungen des Bauherrn geregelt.

Baustelleneinrichtung
Teile der Baustelleneinrichtung wie der Bauzaun und Sanitärcontainer sind im Leistungsumfang Los 31 - Erweiterte Rohbauarbeiten enthalten. Die Umlagekosten hierfür sind in den Zusätzlichen Vertragsbedingungen geregelt.

Die sonstige von den Anbietern zur Ausführung ihrer Leistungen benötigte Baustelleneinrichtung, sowie die Baustelleneinrichtung gemäß der einschlägigen Vorschriften der Bau-Berufsgenossenschaft und der örtlichen Aufsichtsbehörden ist in den jeweiligen Einheitspreisen zu berücksichtigen.
Einzukalkulieren sind auch Kosten für Kran und sonstige Hebevorrichtungen.

Nebenleistungen, wie z.B. Schutz- und Sicherheitsmaßnahmen nach den Unfallverhütungsvorschriften und den behördlichen Bestimmungen, sind Leistungen, die auch ohne Erwähnung im Leistungsverzeichnis zur vertraglichen Leistung gehören und nicht zusätzlich vergütet werden.

Die Flächen für die Baustelleneinrichtung werden vom AG vorgegeben und zugewiesen. Flächen, die im Zuge der Bauarbeiten mit Materialien belegt werden, sind vor unbefugtem Betreten zu sichern (Bauzaun etc. ist vom AN zu stellen und in die Einheitspreise einzukalkulieren).

Verschmutzungen der Zufahrtwege und Wege im Baustellenbereich sind laufend zu beseitigen.

Die Verkehrssicherung liegt im Verantwortungsbereich des Auftragnehmers.
Sämtliche Beschädigungen an öffentlichen Straßen, Wegebefestigungen usw. sind vom AN auf seine Kosten zu beseitigen.

Bauschutt
Die Sammlung des Bauschuttes in und außerhalb des Gebäudes und der
Transport zu den Sammelstellen auf dem Gelände sowie deren Sortierung
(entsprechend den gesetzlichen Vorschriften) ist eine Nebenleistung des AN.
Die Entsorgung ist mit lückenlosen Nachweisen der Entsorgungsstellen zu belegen. Die Kosten für die Entsorgung sind in die Einheitspreise einzurechnen.
Für eine Zwischenlagerung sind ausschließlich verschließbare Container zu verwenden. Für die Sicherung des Containers gegen Fremdentsorgung ist der AN verantwortlich. Containerstandorte sind mit der örtlichen Bauüberwachung vor einer Abstellung abzustimmen, dem AN ist bekannt, dass durch den Bauablauf Veränderungen des Containerstandortes erforderlich werden können. Die Kosten für eine Umsetzung trägt der AN.

Die Entsorgung der Abfälle, des Schuttes und des Schrottes, auch von sämtlichen
Belagsflächen der Gerüste haben umgehend, spätestens täglich zum Abschluss der jeweiligen Arbeiten zu erfolgen.

Sollte die Beräumung der Baustelle nicht erfolgen, wird die Bauleitung die Arbeiten zu Lasten des Auftragnehmers durch Dritte ausführen lassen.
Die dabei entstandenen Kosten werden dem AN von seiner Abrechnungssumme abgezogen.

Materialfreigabe
In der Bauausführung sind für die für den Einbau vorgesehenen Produkte die entsprechenden Datenblätter an den AG bzw. die Bauüberwachung einzureichen.
Die Bestellung / Fertigung darf erst nach Freigabe durch den AG/Bauüberwacher erfolgen.
Für die Güte und Ausführung der Leistungen gelten die allgemein anerkannten
Regeln der Technik, einschl. der VOB, Teil C, neueste Fassung
Den Nachweis der Güteüberwachung bzw. ein gültiges Prüfzeugnis einer anerkannten Prüfanstalt hat der AN zu erbringen.

Besondere Maßnahmen
Der Auftragnehmer hat für seine Leistungen einschließlich der Nachunternehmer
dafür zu sorgen, dass die Bestimmungen der Berufsgenossenschaften und der
Landesbauordnung, die Anordnungen der örtlichen Bauordnungsbehörde sowie sonstige einschlägige Vorschriften eingehalten und alle erforderlichen Maßnahmen zum Schutz von Personen und Sachen getroffen werden.

Der Auftragnehmer ist dafür verantwortlich, dass die Verkehrssicherungspflicht auf der Baustelle bis zur Abnahme beachtet wird.

Für alle infolge fehlender oder mangelhafter Einhaltung gesetzlicher
Bestimmungen und behördlicher Anordnungen entstehenden Personen- und
Sachschäden haftet der Auftragnehmer dem Geschädigten in vollem Umfang.
Der Auftragnehmer haftet dem Auftraggeber für Beschädigungen jeder Art am und auf dem Baugelände, an Nachbargrundstücken und deren Gebäuden, auf benachbarten Straßen und sonstigen öffentlichen Einrichtungen sowie an öffentlichen Ver- und Entsorgungsleitungen, soweit er diese verursacht hat.

Bis zur Abnahme gemäß der Vertragsbedingungen trägt der Auftragnehmer
die Gefahr der zufälligen Beschädigung oder Zerstörung, sofern nicht vom AG
verursacht. Dies gilt auch für seine Erfüllungsgehilfen und Nachunternehmer,
die er beauftragt.

Die Arbeiten werden bei im Bauteil "B" laufendem Schulbetrieb durchgeführt. Der Unterricht findet Montag bis Freitag von 7.45 Uhr bis 14.00 Uhr statt. Lärmintensive Arbeiten innerhalb dieser Zeiten dürfen nur in Abstimmung mit der Schulleitung ausgeführt werden. Können die Arbeiten nicht während dieser Schulbetriebszeit ausgeführt werden ist eine Arbeitszeitverlagerung in die unterrichtsfreie Zeit am Nachmittag erforderlich.

Auf dem Gelände sowie im gesamten Schulgebäude gilt ein absolutes Rauch- und Alkoholverbot.

Auf dem Gelände der Grundschule sind keine Parkmöglichkeiten vorhanden.
Die Fläche der Baustelleneinrichtung darf nur zum Be- und Entladen der Baumaterialien befahren werden. Durch den Schulbetrieb dürfen sich in Baustellennähe Fahrzeuge nur in Schrittgeschwindigkeit bewegen. Die Rücksetzung von Lieferfahrzeugen ohne Einweisungspersonal ist nicht zulässig.

Für Fahrzeuge des AN bestehen Parkmöglichkeiten neben dem Sportplatz in der Nähe der Buswendestelle. Die Fläche der Buswendestelle ist ständig freizuhalten.

Flächen, die im Zuge von Bauarbeiten mit Materialien belegt werden, sind vor unbefugten Betreten zu sichern.

Arbeitstäglich ist der Baustellenbereich abzugrenzen, zu reinigen und gegen unbefugtes Betreten zu sichern.

Gerüste
Innen- und Hilfsgerüste sind in die Einheitspreise einzukalkulieren und werden nicht gesondert vergütet.

Tagesberichte
Der Auftragnehmer hat für die Zeit der Bauausführung täglich Tagesberichte anzufertigen und davon dem AG eine Durchschrift wöchentlich zu übergeben.
Die Tagesberichte müssen u.a. enthalten:
- Stand der Arbeiten getrennt nach einzelnen Titeln
- evtl. Behinderungen und Verzögerungen
- besondere Vorkommnisse
- Personalstärke
- Geräteeinsatz
- Wetter, Temperatur
Die Tagesberichte gelten nicht als Nachweis für Stundenlohnarbeiten und nicht für Leistungsvergütungen.

Grundlagen des Angebotes
Die Bauleistungen sind nach den folgenden Richtlinien und Verordnungen auszuführen:
- Die Bauordnung des Landes Brandenburg, neueste Fassung.
- Die allgemein anerkannten Regeln der Baukunst.
- Die VOB/Teil B und C, in der zum Zeitpunkt der Bekanntmachung der
  Ausschreibung gültigen Fassung
- Die einschlägigen gültigen DIN-Vorschriften neueste Fassung.

## Los 42 - Fassadenarbeiten WDVS
Datum: 09.03.2026

*Hinweis: Verarbeitungsbedingungen WDVS*
Grundsätzlich sind die Ausführungsanweisungen und/oder
die Technischen Merkblätter der Hersteller genauestens zu beachten.

Die Mindestverarbeitungstemperaturen der Materialien dürfen in keinem Fall unterschritten werden. Bei Verklebungs- und Beschichtungsarbeiten darf die Temperatur der Außenluft, der Untergründe und der Materialien bis zur vollständigen Durchhärtung nicht unter + 5 Grad Celsius liegen.

*Hinweis: Dokumentation*
Für den gesamten Leistungsumfang sind Dokumentationsunterlagen mit mindestens nachfolgend aufgeführten Unterlagen, mit eindeutiger Zuordnung Bauteil und Einbauposition und Inhalts-/Planverzeichnis zu erstellen und zu übergeben.

Übergabeformat: digital auf Datenträger als USB 3.0 Stick, sortiert / nummeriert im pdf Format.

Übergabetermin: 2 Wochen vor Endabnahme

Hinweis: Eine Abnahme erfolgt erst mit termingerechter Vorlage der kompletten Dokumentation!

Unterlagen:
- Fachunternehmererklärung
- Verwendbarkeitsnachweise der eingesetzten Produkte/Bauarten wie Material-/
  Qualitätsnachweise, Übereinstimmungserklärungen, Prüfzeugnisse /
  Zulassungen (Kopien)
- Nachweis Klassifikation der Dämmungen, Verkleidungen mit
  brandschutztechnischen Anforderungen
- Hersteller- / Fabrikatsverzeichnis
- Produkt-Datenblätter, Sicherheitshinweise
- Bedienungs-, Wartungs- und Pflegehinweise
- Bautagebuch / Bautagesberichte
- Abnahme- und Freigabeprotokolle

Zusätzliche Dokumentationsunterlagen z.B. für Grundleitungen und Erdungsanlage sind in gesonderten Positionen im Leistungsverzeichnis erfasst.

*Hinweis: Anlagen zum Leistungsverzeichnis*
26-02-26 Grobablaufplan BT B (Entwurf)
2-01v_BTB Grundriss UG (Vorabzug)
2-02v_BTB Grundriss EG (Vorabzug)
2-04v_BTB Grundriss 2.OG (Vorabzug)
2-05v_BTB_Grundriss 3.OG (Vorabzug)
2-17v_BTB_Aufzug_Schnitt E-E (Vorabzug)
2-18v_BTB_Aufzug_Schnitt G-G (Vorabzug)
2-23 Farbkonzept Fassade BT B
2-25v_Lageplan BE_2.BA (Vorabzug)
2-60v_Fassadenschnitt WDVS (Vorabzug)

### Titel 1 Vorbereitende Arbeiten

**1.1 Bauteile schützen, Folie**
Bauteile zum Schutz mit Folien 300 my gegen Verschmutzung abkleben, Stöße verkleben.
Leistung inkl. rückstandsloser Beseitigung und Entsorgung der Abdeckmaterialien nach Beendigung der Putzarbeiten.
Bauteile:
Fenster und Außentüren (außenseitig) einschl. Rahmen, Pfosten-Riegelfassadenflächen

Ausführung in Abstimmung mit der Bauleitung, Abrechnung nur wenn es eine besondere Leistung ist.

Hinweis: Im Bereich der Zugangstüren muss die Folienbefestigung eine Öffnung der Gehflügel erlauben, damit ein Zugang zum Objekt uneingeschränkt möglich ist.
Menge: 530,000 m2
Kostengruppen nach DIN 276 2018: 397
Kostengruppen nach DIN 276-1 2008: 335
Kostengruppen nach DIN 276-1 2006: 335

**1.2 Sichtprüfung, Fassade, Prüfung Fluchten, einschl. Protokoll**
*** Pauschalposition
Sichtprüfung im Beisein des Auftraggebers, Inspektion der Fassade auf Schäden bzw. Fehlstellen, einschl. Überprüfen und Einmessen der Fassadenfluchten für evtl. erforderliche Ausgleichsdämmung, einschl. Protokollerstellung
(als Grundlage für spätere Abrechnung der fertigen Leistung).
Gebäudehöhe : bis ca. 15,50 m über OK Gelände
Fassadenfläche gesamt: ca. 1.600 m2 incl. Fenster
Menge: 1,000 Psch
Kostengruppen nach DIN 276 2018: 335
Kostengruppen nach DIN 276-1 2008: 395

**1.3 Fassadenfläche auf Tragfähigkeit und Ebenheit prüfen**
Flächen auf Tragfähigkeit und Ebenheit prüfen:
Untergrund prüfen, ob dieser schmutz-, staub-, öl- und
fettfrei, eben, trocken und tragfähig bzw. klebegeeignet ist. (Bei geklebten und gedübelten Systemen dürfen Unebenheiten bis 2 cm
mit der Klebeschicht ausgeglichen werden.)

Bauteil: Fassade
Menge: 1200,000 m2
Kostengruppen nach DIN 276 2018: 335

**1.4 Entfernen von Fremdkörpern an der Fassade**
Entfernen von sichtbaren Fremdkörpern, wie
Abstandhalter, Metallschellen, Kunststoffteile, Drähte,
usw. durch Abstemmen bzw. Abflexen von der Fassade,
Abschrauben von kleineren Schildern etc.
Menge: 30,000 St
Kostengruppen nach DIN 276 2018: 395

**1.5 Demontage Fassadengrafik "Erich Kästner"**
Bauseitige Fassadengrafik "Erich Kästner" mit den Abmessungen B/H ca. 4,00 / 3,00 m demontieren und dem AG zur Einlagerung übergeben.
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Menge: 1,000 St

**1.6 Nachverankerung AW-Wetterschale**
Nachverankerung Außenwand-Wetterschale der Dreischicht-Außenwandplatten mittels Wetterschalenanker mit Scheibe und Mutter, einschließlich Materiallieferung.
Mindestens 2 Verankerungselemente je Platte, entsprechend statischen Vorgaben.
Ausführung entsprechend der Allgemeinen bauaufsichtlichen Zulassung (Nr. Z-21.8-2029) des Deutschen Institutes für Bautechnik.

Produkt der Planung:
Fischer Wetterschalen-Sanierungsanker
FWS II - A 230

Angeb. Produkt,
Fabrikat: '....................'
Typ: '....................'
(vom Bieter einzutragen)
Die Gleichwertigkeit des angebotenen Produktes ist  - sofern vom Leitprodukt abweichend - nachzuweisen. Der Nachweis ist mit dem Angebot einzureichen.
Menge: 420,000 St
Kostengruppen nach DIN 276 2018: 335
Kostengruppen nach DIN 276-1 2008: 335

**1.7 Fugenverschluss**
Vorhandene offene Elementfugen mit standfestem Material oberflächengleich auffüllen und verschließen.

Elementfugen B/T  ca. 8/10 cm
Menge: 90,000 m

**1.8 Untergrundvorbereitung f. WDVS**
Untergrund der Bestandsflächen zur Vorbereitung für das Wärmedämm-Verbundsystem (WDVS) auf Schmutz-, Staub-, Öl- und Fettfreiheit prüfen, Flächen von Schmutz und Staub mit der erf. Technologie reinigen, Schalölreste mit Fluat behandeln.
Bauteil : Außenwand aus Fertigteilelementen mit Wetterschale (Kieselwasch-Oberfläche) sowie Sockelfläche
Menge: 1200,000 m2
Kostengruppen nach DIN 276 2018: 335
Kostengruppen nach DIN 276-1 2008: 335

**1.9 Vorhandenes WDVS zurückschneiden**
Vorhandenen Bereich WDVS Miwo 140 mm im Anschlussbereich der Dachfläche horizontal einschneiden, incl. der Verdübelung zurückbauen und fachgerecht entsorgen.

Ausführungsort: BT V/A
Menge: 4,000 m2

**1.10 Musterfläche, WDVS, Putz, Farbton**
Musterflächen für Wärmedämm-Verbundsystem als
Putz- und Farbmuster mit verschiedenen Oberflächenstrukturen und Farbtönungen auf separaten Platten herstellen, nach Angaben des Auftraggebers.
Einzelgröße : ca. 0,5 m²
Menge: 6,000 St
Kostengruppen nach DIN 276 2018: 335

### Titel 2 Fassadenbekleidung, WDVS

**2.1 WDVS, Miwo 140 mm, WLG 035, Silikonharzputz**
Wärmedämm-Verbundsystem (WDVS) aus Mineralfaser-
Dämmplatten, geklebt und zusätzlich mit Dübeln befestigt,
mit Silikonharzputz als Oberputz.
Alkalibeständiges Glasfasergewebe in mineralischen Armierungsputz einarbeiten und Oberfläche planspachteln
Ausführung nach Herstellervorschrift, inkl. ggf. erforderlicher Grundierung.

Außenwand: Stahlbeton mit Waschbetonwetterschale
Dämmplatten: Mineralwollplatten, MW
WLG: 035
Anwendung: WAP-zh
Baustoffklasse: A1
Brandverhalten: nicht brennbar,
 Klasse A1-s1, d0
Farbton: weiß oder hell getönt,
  gemäß Farbkonzept
Bestandsfarbe BT A:  STO Color-System Y 10 8713
Gebäudehöhe (mit WDVS):
 bis ca. 15,00 m (über OKG)
Windzone: 2
Bauteil: Außenwand
Dämmplattendicke: 140 mm
Oberputz: Silikonharzputz nach DIN 18558,
  systemzugehörig als Schlussbeschichtung
 Körnung 2,0 mm
Struktur: Kratzputz
Eigenschaften: algizid/fungizid ausgerüstet
 schlagregendicht,
 wasserdampfdurchlässig
Kapillare Wasseraufnahme: W 2

Ausführung: Fassade EG - 3.OG

Angebotenes Produkt WDVS-System:

Hersteller/Fabrikat: '........................'
Produkt/System: '..........................'
(vom Bieter einzutragen)
Menge: 1230,000 m2
Kostengruppen nach DIN 276 2018: 335

**2.2 Sockeldämmung, EPS 035 mit Armierungsputz, D 140 mm**
Dämmplatten mit einem systemzugehörigen Plattenkleber auf vorbereiteten Untergrund kleben und verdübeln nach Zulassung/Herstellerangaben.
Platten im Verband, planeben und press gestoßen verlegen. Offene Fugen mit Plattenmaterial füllen.
Alkalibeständiges Glasfasergewebe in mineralischen Armierungsputz einarbeiten und Oberfläche planspachteln
Ausführung nach Herstellervorschrift, inkl. ggf. erforderlicher Grundierung.

Wärmedämmplatten:
Polystyrol-Hartschaum nach DIN EN 13163,
Anwendungstyp WDV nach DIN V 4108-10,
FCKW-frei,
schwer entflammbar nach DIN EN 13 501-1, Euroklasse E,
WLG: 035 W/m²K
Plattendicke: 14 cm

Verdübelung:
bauaufsichtlich zugelassene WDVS-Thermodübel, flächenbündig nach Vorgabe Hersteller
Ausführung im Sockelbereich bis ca. 1,20 m über OKG
Untergrund: Dreischicht-Außenwandplatten

Oberputz: als Silikonharzputz nach DIN 18558,
systemzugehörig als Schlussbeschichtung Körnung 1,0 mm

Farbton: dunkel getönt, gemäß Zulage Folgeposition Farbkonzept

Leistung einschl. Eckausbildungen.
Die Leistung wird vor der Armierung durch die Bauleitung abgenommen, Teilfertigstellungen sind durch den AN jeweils anzuzeigen.

Angebot. Produkt WDVS,

Fabrikat: '....................'
Typ: '....................'
(vom Bieter einzutragen).
Menge: 105,000 m2
Kostengruppen nach DIN 276 2018: 335
Kostengruppen nach DIN 276-1 2008: 335
Kostengruppen nach DIN 276-1 2006: 335

**2.3 Feuchteschutz, mineralische Schlämme**
Feuchteschutz der Sockelflächen im erdberührten Bereich bis ca. 0,30 m über OFG mit mineralischer Dichtschlämme.
Ausführung in mind. 2 Arbeitsgängen nach Herstellervorschrift

Belastungsart: Bodenfeuchte; Spitzwasser
Menge: 105,000 m2
Kostengruppen nach DIN 276-1 2008: 326

**2.4 Untergrundausgleich, Teilflächen, Miwo bis 40 mm**
Flächenausgleich bei unebenen, versprungenen und schrägen Untergründen durch Kombination unterschiedlicher Dämmplattendicken, aus Steinwolleplatten, nicht brennbar, Euroklasse A1 nach DIN EN 13501-1, Befestigung nach Herstellervorschrift, Wärmeleitfähigkeit: 035;
als Zulage zum Wärmedämmverbundsystem.

Unebenheiten: bis zu +/- 20 mm

Im Bereich des Flächenausgleiches ist zur Einhaltung der erforderlichen Verankerungstiefe im tragfahigen Untergrund  der Einsatz längerer Dübel erforderlich, der hierfür erforderliche Mehraufwand ist hier einzukalkulieren.
Menge: 140,000 m2
Kostengruppen nach DIN 276 2018: 335
Kostengruppen nach DIN 276-1 2008: 335

**2.5 Untergrundausgleich, Teilflächen, EPS bis 40 mm**
Flächenausgleich bei unebenen, versprungenen und schrägen Untergründen durch Kombination unterschiedlicher Dämmplattendicken, aus Polystyrol-Hartschaum EPS,
glatt gestoßen, Befestigung nach Herstellervorschrift,
Wärmeleitfähigkeit: 035;
als Zulage zum Wärmedämmverbundsystem.

Unebenheiten: bis zu +/- 20 mm
Menge: 10,000 m2
Kostengruppen nach DIN 276-1 2008: 335
Kostengruppen nach DIN 276-1 1993: 536

**2.6 WDVS, Miwo, Silikonharzputz, Leibungen D = ca. 70 mm**
Leibungen an Fenstern und Türen, passend zum vorbeschriebenen Wärmedämm-Verbundsystem herstellen,
WDVS anarbeiten an Fenster-/Türöffnungen
Putzsystem einschl. Leibungsputz
Dämmung :  im Mittel ca.  50 mm
Leibungstiefe :  ca. 270 mm
Oberputz :  Silikonharzputz
Putzstärke :  ca. 15 mm
Menge: 440,000 m
Kostengruppen nach DIN 276 2018: 335

**2.7 WDVS, Miwo, Silikonharzputz, Sturz D = ca. 60 mm**
Sturz an Fenstern und Türen, passend zum vorbeschriebenen Wärmedämm-Verbundsystem herstellen,
WDVS anarbeiten an Fenster-/Türöffnungen
Putzsystem einschl. Leibungsputz in Dämmplattendicke.
Dämmung :  im Mittel ca. 40 mm
Sturztiefe : ca. 270 mm
Oberputz : Silikonharzputz
Putzstärke  : ca. 15 mm
Menge: 260,000 m
Kostengruppen nach DIN 276 2018: 335

**2.8 Zulage WDVS für konische Anarbeitung**
Zulage WDVS für die konische Anarbeitung an die Rücksprünge der Fertigteilelemente im Bereich der vorbeschriebenen Leibungen und Stürze.
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Menge: 680,000 m
Kostengruppen nach DIN 276 2018: 335

**2.9 Klebermehrdicke, bis Gesamtdicke 20 mm, Teilflächen, Mehrpreis**
Klebermehrdicken in Teilflächen bis zu einer Gesamtdicke von 2 cm;
als Mehrpreis zu den Wärmedämmplatten der Vorpositionen.
Menge: 900,000 m2
Kostengruppen nach DIN 276 2018: 335

**2.10 Klebermehrdicke, bis Gesamtdicke 40 mm, Teilflächen, Mehrpreis**
Klebermehrdicken in Teilflächen bis zu einer Gesamtdicke von 4 cm;
als Mehrpreis zu den Wärmedämmplatten der Vorpositionen.
Menge: 180,000 m2
Kostengruppen nach DIN 276 2018: 335

**2.11 Egalisierungsschicht auf Dämmung**
Zusätzliche Egalisierungsschicht auf Dämmung der Vorposition zum Ausgleich von Unebenheiten an Plattenrändern.

Liefern und Auftragen einer zweiten Egalisierungsschicht auf Armierungssputz der Vorposition zum Ausgleich der Plattenränder und Plattenstöße
Menge: 1320,000 m2

**2.12 Diagonalarmierung an Öffnungen**
Diagonalarmierungen an allen Fassadenöffnungen und Aussparungen mit alkalibeständigem Glasfasergewebe als zusätzliche Verstärkung in systemzugehöriger Armierungsmasse;
als Mehrpreis zur Flächenarmierung.
Ausführung nach Herstellervorschrift.
Menge: 550,000 St
Kostengruppen nach DIN 276 2018: 335
Kostengruppen nach DIN 276-1 2008: 335

**2.13 Zusatzarmierung im Übergangsbereich Miwo EPS**
Horizontale Zusatzarmierung im Übergangsbereich
zwischen mineralischem Dämmstoff und EPS Dämmung,
aus alkalibeständigem Glasfasergewebe als zusätzliche Verstärkung in systemzugehöriger Armierungsmasse;
als Mehrpreis zur Flächenarmierung, Breite ca. 20 cm,
Ausführung nach Herstellervorschrift.
Menge: 120,000 m
Kostengruppen nach DIN 276 2018: 335
Kostengruppen nach DIN 276-1 2008: 335

**2.14 Anputzleiste Fenster/Türen, Hart-PVC, m. Compriband**
Anputzleiste als Anschluss bei Fenster-, Türöffnungen- und sonstigen Bauteilen

Ausbilden einer wind- und schlagregendichten, bewegungsfähigen Systemanschlussfuge mit Anputzleiste, bestehend aus:
- Kunststoffleiste, selbstklebend
- integriertem, komprimiertem Fugendichtband
- Glasfasergewebestreifen (entsprechend Zulassung)
- Schutzlasche
- Putzanschlag
Menge: 440,000 m
Kostengruppen nach DIN 276 2018: 335

**2.15 Kantenschutz an Gebäudeecken / Panzergewebe**
WDVS Panzergewebe-Eckschutzschiene als Kantenschutz an allen Gebäudeecken und Eingangsbereichen lot- und fluchtrecht in die Armierungsmasse einbetten.
Format: ca. 10/10 cm.
Menge: 95,000 m
Kostengruppen nach DIN 276 2018: 335
Kostengruppen nach DIN 276-1 2008: 335

**2.16 Kantenschutz an Gebäudeöffnungen / Gewebe-Eckschutzschiene**
WDVS Gewebe-Eckschutzschiene als Kantenschutz an allen Ecken von Gebäudeöffnungen, z. B. Fenster- und Türleibungen, Nischen u. ä., lot- und fluchtrecht in die Armierungsmasse einbetten.
Format: ca. 10/10 cm.
Menge: 700,000 m
Kostengruppen nach DIN 276 2018: 335
Kostengruppen nach DIN 276-1 2008: 335

**2.17 Abschlussprofil, Hart-PVC, einseitig, vertikal**
Abschlussprofil als Hart PVC Profil mit Textilglasgewebe, einseitig, für vertikalen WDVS Anschluss an vorhandene Wandbereiche liefern, flucht- und lotrecht montieren, einschließlich sämtlicher Zubehörteile.

Hinweis: Die Wandanschlussbereiche der Bestandswände sind durch Abklebung wirkungsvoll vor Farb- und Putzeintrag zu schützen.

Ausführungsort: Anschluss BT A
Menge: 22,000 m
Kostengruppen nach DIN 276 2018: 335
Kostengruppen nach DIN 276-1 2008: 335

**2.18 Dauerelasticher Fugenanschluss Bestandsfassade**
Dauerelastischer, vertikaler Fugenanschluss zwischen dem Gebäudeteil V und dem Bestandsobjekt Bauteil A, Ausführung mit vorkomprimiertem, schlagregendichtem Fugendichtband, oberflächenfertig beschichtet, mit abziehbarer Schutzfolie.
Menge: 16,000 m

**2.19 Montagequader, ca. 200/200 mm**
Druck-Quader (Montagequader) zur bauseitigen wärmebrückenfreien Montage von Außenleuchten; Nistkästen und Ähnlichem, liefern und vor der Flächenarmierung einmessen, einpassen und befestigen.
WLG: max. 035
Dämmschichtdicke: bis 140 mm

Größe ca. 200/200 mm,
Ausführung nach Abstimmung mit der Bauleitung.
Menge: 32,000 St
Kostengruppen nach DIN 276 2018: 335
Kostengruppen nach DIN 276-1 2008: 353

**2.20 Montagequader, ca. 400/400 mm**
Druck-Quader (Montagequader) zur bauseitigen wärmebrückenfreien Montage von Außenleuchten; Nistkästen und Ähnlichem, liefern und vor der Flächenarmierung einmessen, einpassen und befestigen.
WLG: max. 035
Dämmschichtdicke: bis 140 mm

Größe ca. 400/400 mm,
Ausführung nach Abstimmung mit der Bauleitung.
Menge: 7,000 St
Kostengruppen nach DIN 276 2018: 335
Kostengruppen nach DIN 276-1 2008: 353

**2.21 Montagequader, ca. 100/200 mm**
Druck-Quader (Montagequader) zur bauseitigen wärmebrückenfreien Montage von Außenleuchten; Nistkästen und Ähnlichem, liefern und vor der Flächenarmierung einmessen, einpassen und befestigen
WLG: max. 035
Dämmschichtdicke: bis 140 mm

Größe ca. 100/200 mm,
Ausführung nach Abstimmung mit der Bauleitung.
Menge: 250,000 St
Kostengruppen nach DIN 276 2018: 335
Kostengruppen nach DIN 276-1 2008: 353

**2.22 Montagequader, ca. 100/100 mm**
Druck-Quader (Montagequader) zur bauseitigen wärmebrückenfreien Montage von Außenleuchten; Nistkästen und Ähnlichem, liefern und vor der Flächenarmierung einmessen, einpassen und befestigen.
WLG: max. 035
Dämmschichtdicke: bis 140 mm

Größe ca. 100/100 mm,
Ausführung nach Abstimmung mit der Bauleitung.
Menge: 408,000 St
Kostengruppen nach DIN 276 2018: 335
Kostengruppen nach DIN 276-1 2008: 353

**2.23 Schwerlastkonsole mit Aufnahmeblech, VA**
Schwerlastkonsole mit Aufnahmeblech, zur Aufnahme von Streckenlasten im Gebäudezugangsbereich.
Ausführung als oberer Fassadenabschluss WDVS.

Hinweis: Die Verankerung muss in der Betontragschicht erfolgen

Material: Edelstahl
Auflagerbreite: ca. 120 mm

Ausführungsort: Bauteil B/V, Gebäudezugänge
Menge: 8,000 m

**2.24 Montageverstärkung im Bereich Aufzugsvordach**
Montageverstärkung im Bereich Aufzugsvordach bestehend aus einer druckfesten Dämmplatte, gemäß Vorposition, jedoch Plattenquerschnitt ca. h/b 120/80 mm
und 2 x NH, imprägniert h/b 120/30 mm zur Befestigung der Kappleiste liefern und montieren.

Befestigungsuntergrund: Stahlbeton

Ausführungsort: Bauteil V, Aufzugsvordach
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Menge: 2,000 m

**2.25 Gebäudebewegungsfuge, Dehnfugenprofil, WDVS**
Gebäudebewegungsfugen mit Dehnfugenprofil ausbilden,
entsprechend dem Aufbau des Wärmedämm-Verbundsystems. Herstellen einer schlagregendichten Fugendichtung für Gebäudedehnfugen mit Dehnfugenprofil, bestehend aus zwei Kunststoffeckschutzschienen, Glasfasergewebe und Überbrückungsfolie.
Einbauort: Fuge zwischen BT B / BT V/ Aufzugsschacht
Menge: 41,000 m
Kostengruppen nach DIN 276 2018: 335

**2.26 Kunststoffnoppenbahn, Abdichtungsschutz D= 25 cm**
Kunststoff-Noppenbahn zum Schutz der EPS Dämmung auf den erdberührenden Wandflächen einbauen.
Streifenbreite: ca. 25 cm
Menge: 120,000 lfdm
Kostengruppen nach DIN 276 2018: 325
Kostengruppen nach DIN 276-1 2008: 326
Kostengruppen nach DIN 276-1 2006: 326

**2.27 Zulage Anarbeitung WDVS an Gerüstankerbrücke**
Zulage zur Anarbeitung des WDVS an einer Gerüstankerbrücke nach DIN 4426
Menge: 60,000 St

**2.28 Anarbeiten an Rohrdurchführung 150 mm**
Durchdringende Bauteile passgenau anarbeiten und Anschlussfugen schlagregendicht gem. DIN / EN ausbilden nach Herstellervorschrift, Kellenschnitt ausführen.

Bauteile: Rohrdurchführung/Einbauteil mit Durchmesser bis ca. 150 mm
Menge: 4,000 St
Kostengruppen nach DIN 276 2018: 335
Kostengruppen nach DIN 276-1 2008: 335
Kostengruppen nach DIN 276-1 2006: 335

**2.29 Anarbeiten an Rohrdurchführung 300 mm**
Durchdringende Bauteile passgenau anarbeiten und Anschlussfugen schlagregendicht gem. DIN / EN ausbilden nach Herstellervorschrift, Kellenschnitt ausführen.

Bauteile: Rohrdurchführung/Einbauteil mit Durchmesser bis ca. 300 mm
Menge: 2,000 St
Kostengruppen nach DIN 276 2018: 335
Kostengruppen nach DIN 276-1 2008: 335
Kostengruppen nach DIN 276-1 2006: 335

**2.30 Anarbeiten an Nisthilfen bis 0,2 m²**
Durchdringende Bauteile passgenau anarbeiten und Anschlussfugen schlagregendicht gem. DIN / EN ausbilden nach Herstellervorschrift, Kellenschnitt ausführen.

Bauteile: Nisthilfen (an Massivwand geschraubt)
Größe: L/H ca.45/25 cm
Menge: 19,000 St
Kostengruppen nach DIN 276 2018: 335
Kostengruppen nach DIN 276-1 2008: 335
Kostengruppen nach DIN 276-1 2006: 335

**2.31 Anarbeiten an Nisthilfen bis 0,4 m²**
Durchdringende Bauteile passgenau anarbeiten und Anschlussfugen schlagregendicht gem. DIN / EN ausbilden nach Herstellervorschrift, Kellenschnitt ausführen.

Bauteile: Nisthilfen (an Massivwand geschraubt)
Größe: L/H ca.70/50 cm
Menge: 2,000 St
Kostengruppen nach DIN 276 2018: 335
Kostengruppen nach DIN 276-1 2008: 335
Kostengruppen nach DIN 276-1 2006: 335

**2.32 Anarbeiten an Tragkonstruktion Aufzugsvordach bis 0,05 m²**
Durchdringende Bauteile passgenau anarbeiten und Anschlussfugen schlagregendicht gem. DIN / EN ausbilden nach Herstellervorschrift, Kellenschnitt ausführen.

Anschluss an HEA 100 Stahlträger mit Rippenblech auf Ankerplatte 150/250/15 mm, bauseitige Befestigung auf Hartpapierplatte d= 40 mm

Bauteile: Aufzugsvordach (an Massivwand geschraubt)
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Menge: 3,000 St
Kostengruppen nach DIN 276 2018: 335
Kostengruppen nach DIN 276-1 2008: 335
Kostengruppen nach DIN 276-1 2006: 335

**2.33 Anarbeiten an Schwerlastkonsole**
Durchdringende Bauteile passgenau anarbeiten und Anschlussfugen schlagregendicht gem. DIN / EN ausbilden nach Herstellervorschrift, Kellenschnitt ausführen.

Anarbeitung an Schwerlastkonsole der Vorposition.

Bauteile: Objektzugänge
Menge: 8,000 m
Kostengruppen nach DIN 276 2018: 335
Kostengruppen nach DIN 276-1 2008: 335
Kostengruppen nach DIN 276-1 2006: 335

**2.34 Egalisierungsanstrich**
Egalisierungsanstrich auf Außenputz der Vorpositionen, Oberfläche stumpfmatt im Farbton des durchgefärbten Putzes,
Ausführung nur nach Abstimmung mit dem AG/Bauleitung.
Menge: 1320,000 m2
Kostengruppen nach DIN 276 2018: 335
Kostengruppen nach DIN 276-1 2008: 335

**2.35 Zulage Einzelflächen Farbton mittel getönt und abgesetzt**
Zulage für Teilflächen im Oberputz (Silikonharzputz), andersfarbig absetzen;
Farbtonklasse: mittel, nach Farbkarte des Systemanbieters;
als Mehrpreis zum hell-getönten Oberputz der Vorpositionen (Wand- und Laibungsflächen).

Ausführung: Einzelflächen in der Gesamtfläche, gem. Farbkonzept

Bestandsfarbe BT A:  STO Color-System Y 15 60 60

Ausführung: zwischen den Fensterelementen
Menge: 75,000 m2
Kostengruppen nach DIN 276 2018: 335

**2.36 Zulage Farbton dunkel getönt und abgesetzt**
Zulage Silikonharzputz getönt,
Farbtonklasse: mittel nach Farbkarte des Systemanbieters;
(Hellbezugswert ≥ 25 und ≤ 65)
als Mehrpreis zum hell getönten Oberputz der Vorpositionen (Wand- und Laibungsflächen).

Bestandsfarbe BT A:  STO Color-System R 22 50 30
  STO Color-System B 46 70 03

Ausführung / Bauteil: Fassadenputzflächen, gem. Farbkonzept BT V; TH und Sockel
Menge: 500,000 m2
Kostengruppen nach DIN 276 2018: 335

**2.37 Ankerlöcher (Gerüst) schließen**
*** Pauschalposition
Ankerlöcher der Gerüstverankerungen in der Fassade beim Abrüsten sach- und fachgerecht mit imprägniertem Weichschaumstoff schließen und entsprechend der Oberflächenstruktur und Farbe des WDVS beschichten.

Im Angebotspreis sind 3 Baustellenanfahrten zu berücksichtigen.

Ausführung nach Terminabsprache mit der Gerüstbaufirma.
Menge: 1,000 Psch
Kostengruppen nach DIN 276 2018: 335
Kostengruppen nach DIN 276-1 2006: 335

### Titel 3 Fensterbänke, außen

**3.1 Fensterbank., Alu, Natur eloxiert., 600 mm, Auslad. 320 mm**
Aluminiumfensterbank, außen, passend zu den Kunststoff-Fenstern und für Leibungsanschluss mit Nutausbildung im Unterschnitt der Leibungsbekleidung (WDVS- Fassade)
aus 3 mm dickem, gekantetem Alu-Strangpressprofil
DIN 1745, Neigung 8°, mit seitlich Aufkantung
Tropfkantenüberstand 40 mm,
Gleitanschluss mit Dehnungsausgleich für WDVS,
einschl. Antidröhnbeschichtung
mit Fensterbankhalter, Befestigung mit Edelstahlschrauben und Kunststoffabdeckkappen an spezieller Aufnahmenut des Unterschnittes am Basisprofil,
einschl. notwendiger Stoßverbindungen mit Abdeckung,
incl. umlaufende Abdichtung zum Baukörper mit vorkomprimiertem, schlagregendichtem Fugendichtband,
oberflächenfertig beschichtet, mit abziehbarer Schutzfolie;

Farbton: Natur eloxiert E6/EV1 - silber, nach Bemusterung

Einzellängen: ca. 600 mm
Ausladung: ca. 320 mm (WDVS Fassade)

Ausführung: BT B/V UG
Menge: 35,000 St
Kostengruppen nach DIN 276 2018: 334

**3.2 Fensterbank., Alu, Natur eloxiert., 760 mm, Auslad. 320 mm**
Aluminiumfensterbank wie in Vorposition beschrieben, jedoch

Einzellänge: ca. 760 mm
Ausladung: ca. 320 mm (WDVS-Fassade)

Ausführung: BT B EG - 3.OG (Aufzug / Notausgang)
Menge: 4,000 St
Kostengruppen nach DIN 276 2018: 334

**3.3 Fensterbank., Alu, Natur eloxiert., 820 mm, Auslad. 320 mm**
Aluminiumfensterbank wie in Vorposition beschrieben, jedoch

Einzellänge: ca. 820 mm
Ausladung: ca. 320 mm (WDVS-Fassade)

Ausführung: BT V 3.OG (Aufzug )
Menge: 1,000 St
Kostengruppen nach DIN 276 2018: 334

**3.4 Fensterbank., Alu, Natur eloxiert., 1050/320 mm**
Aluminiumfensterbank wie in Vorposition beschrieben, jedoch

Einzellänge: ca. 1050 mm
Ausladung: ca. 320 mm (WDVS-Fassade)

Ausführung: BT B EG - 3.OG
Menge: 14,000 St
Kostengruppen nach DIN 276 2018: 334
Kostengruppen nach DIN 276-1 2008: 334
Kostengruppen nach DIN 276-1 1993: 334

**3.5 Fensterbank., Alu, Natur eloxiert., 2700/320 mm**
Aluminiumfensterbank wie in Pos. Vorposition beschrieben, jedoch

Einzellänge: ca. 2.700 mm
Ausladung: ca. 320 mm (WDVS-Fassade)

Ausführung: BT B/V EG - 3.OG
Menge: 62,000 St
Kostengruppen nach DIN 276 2018: 334
Kostengruppen nach DIN 276-1 2008: 334
Kostengruppen nach DIN 276-1 1993: 334

**3.6 Fensterbank., Alu, Natur eloxiert., 2800/320 mm**
Aluminiumfensterbank wie in Vorposition beschrieben, jedoch

Einzellänge: ca. 2800 mm
Ausladung: ca. 320 mm (WDVS-Fassade)

Ausführung: BT B EG - 3.OG
Menge: 8,000 St
Kostengruppen nach DIN 276 2018: 334
Kostengruppen nach DIN 276-1 2008: 334
Kostengruppen nach DIN 276-1 1993: 334

### Titel 4 Nistkästen

**4.1 Vogelnistkasten (Niststein), Mauersegler - 3fach, liefern, montieren**
Vogelnistkasten einschließlich der Befestigungs- und Verankerungsmittel, sowie druckfestem Höhenausgleich geeignet für WDVS liefern und montieren.

Ausführung:
Mauerseglernistkasten mit 3 getrennten Brutkammern, je Brutkammer mit abnehmbarer Einflugrosette;
Material: Pflanzfaser- / Holzbeton, atmungsaktiv;
Farbe: natur / grau
Außenmaße, H/ L/ T, ca.: 15/98/15 cm
Gewicht: ca. 7,1 kg

Produkt der Planung: Mauerseglernistkasten  Nr. 17A
  -3fach Fa. Schwegler oder glw.

Angeb. Produkt,
Fabrikat: '....................'
Typ: '....................'
(vom Bieter einzutragen).
Menge: 15,000 St
Kostengruppen nach DIN 276 2018: 339

**4.2 Fledermauskasten 1 FTH liefern, montieren**
Fledermauskasten einschließlich der Befestigungs- und Verankerungsmittel, sowie druckfestem Höhenausgleich geeignet für WDVS liefern und montieren.

Ausführung:

Material: Witterungsbeständiger Holzbeton, atmungsaktiv;
Farbe: natur / grau / lichtgrau
Außenmaße, H/ L/ T, ca.: 70/50/19,5 cm.
Gewicht: 25 kg

Produkt der Planung: Fa. Schwegler 1FTH oder glw.

Angeb. Produkt,
Fabrikat: '....................'
Typ: '....................'
(vom Bieter einzutragen).
Menge: 2,000 St
Kostengruppen nach DIN 276 2018: 339

**4.3 bauseitiger Vogelnistkasten 1 SP incl. Dämmplatte ca. 40 mm montieren**
bauseitigen Vogelnistkasten mit geeignetem Befestigungs- material, sowie druckfestem Höhenausgleich, ca. 40 mm ,geeignet für WDVS liefern und montieren.

Art des Brutkastens

Fassadenkasten für Nischenbrüter (Haussperling),
Außenmaße, H/ L/ T, ca.:  24,5/ 43/ 20 cm.
Gewicht: ca. 15 kg

Befestigungsgrund: Bestandsfassade (3-schichtige Außenwand-Platte) mit WDVS

Anordnung /Einbauposition: Giebelfassade im Drempelbereich nach Ausführungsplanung oder Angabe des AG / Bauüberwachung

Das Anarbeiten der Fassadenbekleidung (WDVS in diesem LV) ist einzukalkulieren.
Menge: 4,000 St
Kostengruppen nach DIN 276 2018: 339

### Titel 5 Sonstige Leistungen

*Hinweis: Nachweisleistungen*
Der Einheitspreis für Stundenlohnarbeiten beinhaltet alle Lohnnebenkosten und Zuschläge.

**5.1 Stundensatz Facharbeiter**
Arbeiten, welche nicht in den Positionen erfasst sind und gegen Nachweis zur Ausführung kommen:
Facharbeiter
Menge: 10,000 h
Kostengruppen nach DIN 276-1 2008: 399
Kostengruppen nach DIN 276-1 2006: 345

**5.2 Stundensatz Helfer**
Arbeiten, welche nicht in den Positionen erfasst sind und gegen Nachweis zur Ausführung kommen:
Helfer
Menge: 10,000 h
Kostengruppen nach DIN 276-1 2008: 399
Kostengruppen nach DIN 276-1 2006: 345
